# Rahmenvertrag Blendschutz
Angebotsaufforderung (GAEB 90, DA83)
Währung: EUR
Auftraggeber: Universität Trier

## Rahmenvertrag Blendschutz
Datum: 30.06.26

### Bereich 1 Rahmenvertrag Blendschutz

#### Abschnitt 1.1 Leistungsbeschreibung

*Hinweis*
Die entsprechenden Wegezeiten
zwischen den Montageorten
sind den Einheitspreisen zu berücksichtigen.

**1.1.10 Demontage und Entsorgung alter Behänge bis 1m²**
Menge: 20,000 Stck

**1.1.20 Demontage und Entsorgung alter Behänge bis 2m²**
wie vorhergie Position
Menge: 20,000 Stck

**1.1.30 Demontage und Entsorgung alter Behänge bis 3m²**
wie vorhergie Position
Menge: 20,000 Stck

**1.1.40 Demontage und Entsorgung alter Behänge bis 4m²**
wie vorhergie Position
Menge: 20,000 Stck

**1.1.50 Sonnen und Blendschutzrollo Größe 1**
(Fensterbreite inkl. Rahmen ca. 7cm) bis 0,50m Breite
und 2,00m Länge

Alu-Kasettenrollo, je nach Format, für Steckfußmontage
in geschraubter Kammerführung 12x12mm, Rollo bis auf
den Bahnenauslassschlitz, allseits geschlossener
harmonisch gerundeter Kasettenquerschnitt 30x30mm mit
kopfseitig eingeschraubten Langschildern aus
glasfaserverstärktem Kunststoff hellgrau eingefärbt,
mit integrierter Antriebskapsel für Endlos-Kettenzug.

Die Montage der Rollos erfolgt auf den Flügelrahmen von
Holz/Alu-Fenstern.

Behang aus hochtransparentem für den Hitze- und
Blendschutz ausgelegtem PET-Film silber/grau, geprägt
und plissiert sowie langlebig formtreu und
materialgerecht geprägt.
Rollobehang außen hitzereflektierend und innen
eingefärbt-anthrazitblau.

Technische Daten:
Lichttransmissionsgrad:  ca. 0,030
Licht-Reflexionsgrad von außen:  0,79
Z-Wert nach Din 4108:  0,244

Saumprofil als Pendelsicherung in E6/EV1 mit Steckkanal
für den Einsatz von Gleitern für Schlitzführung in
Kammerprofilen.

Vor Fertigung und Montage sind die genauen Baumaße
Vorort zu nehmen. Dies ist in den Einheitspreis
einzurechnen.

Um einen einheitlichen Standard und Vereinfachung der
Wartung und Reparatur zu gewährleisten, soll das
Produkt der Firma Glasgard eingebaut werden.

liefern und betriebsfertig montieren (einschl. örtl.
Aufmaß)
Menge: 22,000 Stck

**1.1.60 Sonnen und Blendschutzrollo Größe 2**
(Fensterbreite inkl. Rahmen ca. 7cm) bis 0,75m Breite
und 2,00m Länge

Alu-Kasettenrollo, je nach Format, für Steckfußmontage
in geschraubter Kammerführung 12x12mm, Rollo bis auf
den Bahnenauslassschlitz, allseits geschlossener
harmonisch gerundeter Kasettenquerschnitt 30x30mm mit
kopfseitig eingeschraubten Langschildern aus
glasfaserverstärktem Kunststoff hellgrau eingefärbt,
mit integrierter Antriebskapsel für Endlos-Kettenzug.

Die Montage der Rollos erfolgt auf den Flügelrahmen von
Holz/Alu-Fenstern.

Behang aus hochtransparentem für den Hitze- und
Blendschutz ausgelegtem PET-Film silber/grau, geprägt
und plissiert sowie langlebig formtreu und
materialgerecht geprägt.
Rollobehang außen hitzereflektierend und innen
eingefärbt-anthrazitblau.

Technische Daten:
Lichttransmissionsgrad:  ca. 0,030
Licht-Reflexionsgrad von außen:  0,79
Z-Wert nach Din 4108:  0,244

Saumprofil als Pendelsicherung in E6/EV1 mit Steckkanal
für den Einsatz von Gleitern für Schlitzführung in
Kammerprofilen.

Vor Fertigung und Montage sind die genauen Baumaße
Vorort zu nehmen. Dies ist in den Einheitspreis
einzurechnen.

Um einen einheitlichen Standard und Vereinfachung der
Wartung und Reparatur zu gewährleisten, soll das
Produkt der Firma Glasgard eingebaut werden.

liefern und betriebsfertig montieren (einschl. örtl.
Aufmaß)
Menge: 22,000 Stck

**1.1.70 Sonnen und Blendschutzrollo Größe 3**
(Fensterbreite inkl. Rahmen ca. 7cm) bis 1,00m Breite
und 2,00m Länge

Alu-Kasettenrollo, je nach Format, für Steckfußmontage
in geschraubter Kammerführung 12x12mm, Rollo bis auf
den Bahnenauslassschlitz, allseits geschlossener
harmonisch gerundeter Kasettenquerschnitt 30x30mm mit
kopfseitig eingeschraubten Langschildern aus
glasfaserverstärktem Kunststoff hellgrau eingefärbt,
mit integrierter Antriebskapsel für Endlos-Kettenzug.

Die Montage der Rollos erfolgt auf den Flügelrahmen von
Holz/Alu-Fenstern.

Behang aus hochtransparentem für den Hitze- und
Blendschutz ausgelegtem PET-Film silber/grau, geprägt
und plissiert sowie langlebig formtreu und
materialgerecht geprägt.
Rollobehang außen hitzereflektierend und innen
eingefärbt-anthrazitblau.

Technische Daten:
Lichttransmissionsgrad:  ca. 0,030
Licht-Reflexionsgrad von außen:  0,79
Z-Wert nach Din 4108:  0,244

Saumprofil als Pendelsicherung in E6/EV1 mit Steckkanal
für den Einsatz von Gleitern für Schlitzführung in
Kammerprofilen.

Vor Fertigung und Montage sind die genauen Baumaße
Vorort zu nehmen. Dies ist in den Einheitspreis
einzurechnen.

Um einen einheitlichen Standard und Vereinfachung der
Wartung und Reparatur zu gewährleisten, soll das
Produkt der Firma Glasgard eingebaut werden.

liefern und betriebsfertig montieren (einschl. örtl.
Aufmaß)
Menge: 20,000 Stck

**1.1.80 Sonnen und Blendschutzrollo Größe 4**
(Fensterbreite inkl. Rahmen ca. 7cm) bis 1,25m Breite
und 2,00m Länge

Alu-Kasettenrollo, je nach Format, für Steckfußmontage
in geschraubter Kammerführung 12x12mm, Rollo bis auf
den Bahnenauslassschlitz, allseits geschlossener
harmonisch gerundeter Kasettenquerschnitt 30x30mm mit
kopfseitig eingeschraubten Langschildern aus
glasfaserverstärktem Kunststoff hellgrau eingefärbt,
mit integrierter Antriebskapsel für Endlos-Kettenzug.

Die Montage der Rollos erfolgt auf den Flügelrahmen von
Holz/Alu-Fenstern.

Behang aus hochtransparentem für den Hitze- und
Blendschutz ausgelegtem PET-Film silber/grau, geprägt
und plissiert sowie langlebig formtreu und
materialgerecht geprägt.
Rollobehang außen hitzereflektierend und innen
eingefärbt-anthrazitblau.

Technische Daten:
Lichttransmissionsgrad:  ca. 0,030
Licht-Reflexionsgrad von außen:  0,79
Z-Wert nach Din 4108:  0,244

Saumprofil als Pendelsicherung in E6/EV1 mit Steckkanal
für den Einsatz von Gleitern für Schlitzführung in
Kammerprofilen.

Vor Fertigung und Montage sind die genauen Baumaße
Vorort zu nehmen. Dies ist in den Einheitspreis
einzurechnen.

Um einen einheitlichen Standard und Vereinfachung der
Wartung und Reparatur zu gewährleisten, soll das
Produkt der Firma Glasgard eingebaut werden.

liefern und betriebsfertig montieren (einschl. örtl.
Aufmaß)
Menge: 20,000 Stck

**1.1.90 Sonnen und Blendschutzrollo Größe 5**
(Fensterbreite inkl. Rahmen ca. 7cm) bis 1,50m Breite
und 2,00m Länge

Alu-Kasettenrollo, je nach Format, für Steckfußmontage
in geschraubter Kammerführung 12x12mm, Rollo bis auf
den Bahnenauslassschlitz, allseits geschlossener
harmonisch gerundeter Kasettenquerschnitt 30x30mm mit
kopfseitig eingeschraubten Langschildern aus
glasfaserverstärktem Kunststoff hellgrau eingefärbt,
mit integrierter Antriebskapsel für Endlos-Kettenzug.

Die Montage der Rollos erfolgt auf den Flügelrahmen von
Holz/Alu-Fenstern.

Behang aus hochtransparentem für den Hitze- und
Blendschutz ausgelegtem PET-Film silber/grau, geprägt
und plissiert sowie langlebig formtreu und
materialgerecht geprägt.
Rollobehang außen hitzereflektierend und innen
eingefärbt-anthrazitblau.

Technische Daten:
Lichttransmissionsgrad:  ca. 0,030
Licht-Reflexionsgrad von außen:  0,79
Z-Wert nach Din 4108:  0,244

Saumprofil als Pendelsicherung in E6/EV1 mit Steckkanal
für den Einsatz von Gleitern für Schlitzführung in
Kammerprofilen.

Vor Fertigung und Montage sind die genauen Baumaße
Vorort zu nehmen. Dies ist in den Einheitspreis
einzurechnen.

Um einen einheitlichen Standard und Vereinfachung der
Wartung und Reparatur zu gewährleisten, soll das
Produkt der Firma Glasgard eingebaut werden.

liefern und betriebsfertig montieren (einschl. örtl.
Aufmaß)
Menge: 20,000 Stck

**1.1.100 Sonnen und Blendschutzrollo Größe 6**
(Fensterbreite inkl. Rahmen ca. 7cm) bis 1,75m Breite
und 2,00m Länge

Alu-Kasettenrollo, je nach Format, für Steckfußmontage
in geschraubter Kammerführung 12x12mm, Rollo bis auf
den Bahnenauslassschlitz, allseits geschlossener
harmonisch gerundeter Kasettenquerschnitt 30x30mm mit
kopfseitig eingeschraubten Langschildern aus
glasfaserverstärktem Kunststoff hellgrau eingefärbt,
mit integrierter Antriebskapsel für Endlos-Kettenzug.

Die Montage der Rollos erfolgt auf den Flügelrahmen von
Holz/Alu-Fenstern.

Behang aus hochtransparentem für den Hitze- und
Blendschutz ausgelegtem PET-Film silber/grau, geprägt
und plissiert sowie langlebig formtreu und
materialgerecht geprägt.
Rollobehang außen hitzereflektierend und innen
eingefärbt-anthrazitblau.

Technische Daten:
Lichttransmissionsgrad:  ca. 0,030
Licht-Reflexionsgrad von außen:  0,79
Z-Wert nach Din 4108:  0,244

Saumprofil als Pendelsicherung in E6/EV1 mit Steckkanal
für den Einsatz von Gleitern für Schlitzführung in
Kammerprofilen.

Vor Fertigung und Montage sind die genauen Baumaße
Vorort zu nehmen. Dies ist in den Einheitspreis
einzurechnen.

Um einen einheitlichen Standard und Vereinfachung der
Wartung und Reparatur zu gewährleisten, soll das
Produkt der Firma Glasgard eingebaut werden.

liefern und betriebsfertig montieren (einschl. örtl.
Aufmaß)
Menge: 20,000 Stck

**1.1.110 Sonnen und Blendschutzrollo Größe 7**
(Fensterbreite inkl. Rahmen ca. 7cm) bis 2,00m Breite
und 2,00m Länge

Alu-Kasettenrollo, je nach Format, für Steckfußmontage
in geschraubter Kammerführung 12x12mm, Rollo bis auf
den Bahnenauslassschlitz, allseits geschlossener
harmonisch gerundeter Kasettenquerschnitt 30x30mm mit
kopfseitig eingeschraubten Langschildern aus
glasfaserverstärktem Kunststoff hellgrau eingefärbt,
mit integrierter Antriebskapsel für Endlos-Kettenzug.

Die Montage der Rollos erfolgt auf den Flügelrahmen von
Holz/Alu-Fenstern.

Behang aus hochtransparentem für den Hitze- und
Blendschutz ausgelegtem PET-Film silber/grau, geprägt
und plissiert sowie langlebig formtreu und
materialgerecht geprägt.
Rollobehang außen hitzereflektierend und innen
eingefärbt-anthrazitblau.

Technische Daten:
Lichttransmissionsgrad:  ca. 0,030
Licht-Reflexionsgrad von außen:  0,79
Z-Wert nach Din 4108:  0,244

Saumprofil als Pendelsicherung in E6/EV1 mit Steckkanal
für den Einsatz von Gleitern für Schlitzführung in
Kammerprofilen.

Vor Fertigung und Montage sind die genauen Baumaße
Vorort zu nehmen. Dies ist in den Einheitspreis
einzurechnen.

Um einen einheitlichen Standard und Vereinfachung der
Wartung und Reparatur zu gewährleisten, soll das
Produkt der Firma Glasgard eingebaut werden.

liefern und betriebsfertig montieren (einschl. örtl.
Aufmaß)
Menge: 22,000 Stck

**1.1.120 Stunden Facharbeiter**
Menge: 25,000 Std

**1.1.130 Stunden Helfer**
Menge: 25,000 Std

USt %: 19,00
